# Tecto falso contínuo

- Propriedade do ficheiro: CYPE INGENIEROS, S.A.
- Formato: FIEBDC-3/2002
- Moeda: EUR
- Custos indirectos: 3.00 %
- IVA: 23.00 %

## R Revestimentos

### RT Tectos falsos

#### RTF De fibras minerais

**RTF030** m² Tecto falso contínuo, situado a uma altura maior ou igual a 4 m, de painel acústico de lã de rocha, modelo Mono Acoustic "ROCKFON", composto por módulos de 1200x1200x40 mm, acabamento em cor branca, para sistema de perfis ocultos com perfis C.
Fornecimento e montagem de tecto falso contínuo, situado a uma altura maior ou igual a 4 m, constituído por painel acústico autoportante de lã de rocha vulcânica, modelo Mono Acoustic "ROCKFON", composto por módulos de 1200x1200x40 mm, com a face à vista revestida com um véu de cor branca e a face traseira revestida com um contra-véu resistente ao desgaste, acabamento em cor branca, suspenso da laje através de sistema de perfis ocultos com perfis C, compreendendo mestras primárias colocadas a cada 1200 mm e mestras secundárias distribuídas a cada 600 mm entre as mestras primárias, fixadas ao tecto através de suportes suspensos a cada 1200 mm. inclusive p/p de fixações, parafusos, resolução do perímetro e pontos singulares, massa de juntas, fita de juntas e acessórios de montagem.
Inclui: Marcação dos eixos da estrutura metálica. Sinalização dos pontos de ancoragem à laje ou elemento de suporte. Nivelamento e suspensão dos perfis primários e secundários da estrutura. Aparafusamento e colocação das placas. Tratamento de juntas. Aplicação de estuque.
Critério de medição de projecto: Superfície medida entre paramentos, segundo documentação gráfica de Projecto, sem descontar aberturas para instalações.
Critério de medição de obra: Medir-se-á a superfície realmente executada segundo especificações de Projecto, sem descontar aberturas para instalações.

| Código | Un | Descrição | Rendimento | Preço | Importância |
|---|---|---|---|---|---|
| mt12par150g | m² | Painel acústico autoportante de lã de rocha vulcânica, modelo Mono Acoustic "ROCKFON", Euroclasse A2-s1, d0 de reacção ao fogo, composto por módulos de 1200x1200x40 mm, com a face à vista revestida com um véu de cor branca e a face traseira revestida com um contra-véu resistente ao desgaste, incluindo p/p de sistema de perfis ocultos com perfis C, varões de suspensão e alçapões de registo. (material) | 1.050 | 143.51 | 150.69 |
| mt12fta010b | Ud | Anilha de fixação Mono Acoustic, "ROCKFON". (material) | 0.700 | 0.49 | 0.34 |
| mt12fta020b | Ud | Tomada de superfície de fixação Mono Acoustic, "ROCKFON". (material) | 4.850 | 2.53 | 12.27 |
| mt12fta030b | m | Fita de juntas Mono Acoustic, "ROCKFON", de 40 mm de largura. (material) | 1.700 | 0.27 | 0.46 |
| mt12fta040b | kg | Massa de juntas Mono Acoustic, "ROCKFON". (material) | 1.100 | 11.12 | 12.23 |
| mt12fta050c | kg | Estuque cor branca Mono Ready Mix branco, "ROCKFON". (material) | 1.100 | 24.56 | 27.02 |
| op00fre010 |  | Fresadora. | 1.000 | 0.00 | 0.00 |
| op00ato010 |  | Aparafusadora. | 1.000 | 0.00 | 0.00 |
| mo015 | h | Oficial de 1ª montador de tectos falsos. (mão de obra) | 0.278 | 17.41 | 4.84 |
| mo082 | h | Ajudante de montador de tectos falsos. (mão de obra) | 0.278 | 16.45 | 4.57 |
| % | % | Custos directos complementares | 2 % | 212.42 | 4.25 |
|  |  | Custos directos |  |  | 216.67 |
