# Parede de placas de argila

- Propriedade do ficheiro: CYPE Ingenieros S.A.
- Formato: FIEBDC-3/2016
- Programa: Gerador de preços para construção civil. CYPE Ingenieros, S.A.
- Data: 06/06/2025
- Moeda: EUR
- Custos indirectos: 3 %
- IVA: 23 %

## F Fachadas, divisões e protecções

### FB Paredes divisórias de placas

#### FBA De placas de argila

**FBA005** m² Parede de placas de argila.
Parede simples de placas de argila (20+50+20)/400 (50) (2 standard), de 70 mm de espessura total, formada por uma estrutura simples de perfis de chapa de aço galvanizado de 50 mm de largura, à base de montantes (elementos verticais) separados 400 mm entre si, com disposição normal "N" e canais (elementos horizontais), à qual aparafusam-se duas placas no total (uma placa tipo standard em cada face, de 20 mm de espessura cada placa). Inclusive fita acústica; fixações para a ancoragem de canais e montantes metálicos; parafusos para a fixação das placas; malha de fibras de juta e argamassa natural de argila sem aditivos, para regularização de superfícies.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas. Preparação da argamassa. Aplicação da argamassa.
Critério de medição de projecto: Superfície medida segundo documentação gráfica de Projecto, sem duplicar esquinas nem encontros.
Critério de medição de obra: Medir-se-á a superfície realmente executada segundo especificações de Projecto, sem duplicar esquinas nem encontros.

| Código | Un | Descrição | Rendimento | Preço | Importância |
|---|---|---|---|---|---|
| mt12psg041b | m | Banda autocolante dessolidarizante de espuma de poliuretano de células fechadas, de 3,2 mm de espessura e 50 mm de largura, resistência térmica 0,10 m²°C/W, condutibilidade térmica 0,032 W/(m°C). (material) | 0.8 | 0.24 | 0.192 |
| mt12psg070i | m | Canal de perfil de aço galvanizado de 50 mm de largura, segundo EN 14195. (material) | 0.8 | 2.71 | 2.168 |
| mt12psg060i | m | Montante de perfil de aço galvanizado de 50 mm de largura, segundo EN 14195. (material) | 3 | 3.22 | 9.660 |
| mt12psg220 | Ud | Fixação composta por bucha e parafuso 5x27. (material) | 2 | 0.06 | 0.120 |
| mt12ply010a | m² | Placa de argila com fibras vegetais, de 20 mm de espessura, 600 mm de largura e 1200 mm de comprimento, reforçada com malha de juta em ambas as faces, Euroclasse A2-s1, d0 de reacção ao fogo, segundo NP EN 13501-1, com acessórios de fixação. (material) | 2.04 | 26.77 | 54.611 |
| mt12psg081d | Ud | Parafuso autoperfurante 3,5x35 mm. (material) | 36 | 0.01 | 0.360 |
| mt28mca005a | m² | Malha de fibras de juta engomada com amido de milho, de 135 g/m² de massa superficial. (material) | 0.26 | 2.57 | 0.668 |
| mt28mca015a | kg | Argamassa natural de argila sem aditivos, composta por inertes seleccionados com granulometria até 3 mm de diâmetro, densidade 1800 kg/m³, resistência à compressão 1,9 N/mm², fornecida em sacos, para regularização de superfícies. (material) | 8.4 | 0.19 | 1.596 |
| mo053 | h | Oficial de 1ª montador de pré-fabricados interiores. (mão de obra) | 0.358 | 25.32 | 9.065 |
| mo100 | h | Ajudante de montador de pré-fabricados interiores. (mão de obra) | 0.358 | 24.04 | 8.606 |
| % | % | Custos directos complementares | 2 % | 87.046 | 1.741 |
|  |  | Custos directos |  |  | 88.787 |

Resíduos:
- colocação: mt12psg041b; factor de resíduo 0.06
- colocação: mt12psg070i Canal de perfil de aço galvanizado de 50 mm de largura, segundo EN 14195; factor de resíduo 0.0132164
- colocação: mt12psg060i Montante de perfil de aço galvanizado de 50 mm de largura, segundo EN 14195; factor de resíduo 0.0111754
- colocação: mt12psg081d Parafuso autoperfurante 3,5x35 mm; factor de resíduo 0.00526316
- colocação: mt28mca005a Malha de fibras de juta engomada com amido de milho, de 135 g/m² de massa superficial; factor de resíduo 0.013
- colocação: mt28mca015a; factor de resíduo 0.0198

## Recursos

**mt12psg041b** m Banda autocolante dessolidarizante de espuma de poliuretano de células fechadas
Dados técnicos: Custo energético 1.712 MJ; Emissão de CO2 0.083 kg; Código LER 17 06 04; Massa do elemento 0.0112 kg; Volume 0.000019 m3
Resíduos:
- embalagem: re170203 Plástico. (componente de resíduo); rendimento 0.001 kg; Código LER 17 02 03; Massa do elemento 1 kg; Volume 0.001667 m3

**mt12psg070i** m Canal de perfil de aço galvanizado de 50 mm de largura, segundo EN 14195
Dados técnicos: Custo energético 81.478 MJ; Emissão de CO2 2.501 kg; Código LER 17 04 05; Massa do elemento 0.61 kg; Volume 0.00029 m3
Resíduos:
- embalagem: re170203 Plástico; rendimento 0.006 kg

**mt12psg060i** m Montante de perfil de aço galvanizado de 50 mm de largura, segundo EN 14195
Dados técnicos: Custo energético 81.522 MJ; Emissão de CO2 2.503 kg; Código LER 17 04 05; Massa do elemento 0.61 kg; Volume 0.00029 m3
Resíduos:
- embalagem: re170203 Plástico; rendimento 0.007 kg

**mt12psg081d** Ud Parafuso autoperfurante 3,5x35 mm
Dados técnicos: Custo energético 0.027 MJ; Emissão de CO2 0.002 kg; Código LER 17 04 05; Massa do elemento 0.0019 kg
Resíduos:
- embalagem: re150101 Embalagens de papel e cartão. (componente de resíduo); rendimento 0.001 kg; Código LER 15 01 01; Massa do elemento 1 kg; Volume 0.001333 m3

**mt28mca005a** m² Malha de fibras de juta engomada com amido de milho, de 135 g/m² de massa superficial
Dados técnicos: Custo energético 3.389 MJ; Emissão de CO2 -0.232 kg; Código LER 20 02 01; Massa do elemento 0.135 kg; Volume 0.00009 m3

**mt28mca015a** kg Argamassa natural de argila sem aditivos
Dados técnicos: Custo energético 0.345 MJ; Emissão de CO2 0.028 kg; Código LER 17 01 01; Massa do elemento 1 kg; Volume 0.000667 m3
Resíduos:
- embalagem: re150101 Embalagens de papel e cartão; rendimento 0.009 kg
