# Painel acústico autoportante de lã mineral, modelo Rockbaffle Déco "ROCKFON", rectangular de 1200x300x40 mm, cor Stone, suspenso do tecto através de varetas (não incluídas neste preço)

- Propriedade do ficheiro: CYPE INGENIEROS, S.A.
- Formato: FIEBDC-3/2002
- Moeda: EUR
- Custos indirectos: 3.00 %
- IVA: 23.00 %

## N Isolamentos e impermeabilizações

### NA Isolamentos térmicos

#### NAT Tectos falsos

**NAT100** Ud Painel acústico autoportante de lã mineral, modelo Rockbaffle Déco "ROCKFON", rectangular de 1200x300x40 mm, cor Stone, suspenso do tecto através de varetas (não incluídas neste preço).
Fornecimento e montagem de painel acústico autoportante de lã mineral, modelo Rockbaffle Déco "ROCKFON", de 1200x300x40 mm, revestido nas duas faces com um véu mineral de cor Stone, acabamento com um aro metálico lacado a cor branca, suspenso do tecto através de varetas (não incluídas neste preço).
Inclui: Colocação do isolamento.
Critério de medição de projecto: Número de unidades previstas, segundo documentação gráfica de Projecto.
Critério de medição de obra: Medir-se-á o número de unidades realmente executadas segundo especificações de Projecto.

| Código | Un | Descrição | Rendimento | Preço | Importância |
|---|---|---|---|---|---|
| mt12par130ofaa | Ud | Painel acústico autoportante de lã mineral, modelo Rockbaffle Déco "ROCKFON", de 1200x300x40 mm, revestido nas duas faces com um véu mineral de cor Stone, acabamento com um aro metálico lacado a cor branca. (material) | 1.000 | 51.21 | 51.21 |
| op00tal010 |  | Berbequim. | 1.000 | 0.00 | 0.00 |
| op00ato010 |  | Aparafusadora. | 1.000 | 0.00 | 0.00 |
| mo054 | h | Oficial de 1ª montador de isolamentos. (mão de obra) | 0.302 | 17.41 | 5.26 |
| mo101 | h | Ajudante de montador de isolamentos. (mão de obra) | 0.050 | 16.45 | 0.82 |
| % | % | Custos directos complementares | 2 % | 57.29 | 1.15 |
|  |  | Custos directos |  |  | 58.44 |
