# Cobertura plana não acessível

- Propriedade do ficheiro: CYPE INGENIEROS, S.A.
- Formato: FIEBDC-3/2002
- Moeda: EUR
- Custos indirectos: 3.00 %
- IVA: 23.00 %

## Q Coberturas

### QA Planas

#### QAE Não acessíveis ventiladas

**QAE011** m² Cobertura plana não acessível, ventilada, auto-protegida, tipo convencional, pendente do 1% ao 15%. FORMAÇÃO DE PENDENTES: painel cerâmico furado com ligação macho-fêmea de 80x25x3,5 cm com camada de regularização de argamassa de cimento, confeccionada em obra, dosificação 1:6, de 3 cm de espessura, acabamento afagado, sobre muretes de tijolo cerâmico furado de 30x20x9 cm, assente com argamassa de cimento, confeccionada em obra, dosificação 1:6, dispostos cada 80 cm e com 30 cm de altura média, rematados superiormente com mestras de argamassa de cimento, confeccionada em obra, dosificação 1:6; ISOLAMENTO TÉRMICO: feltro isolante de lã de rocha vulcânica, Roulrock Kraft "ROCKWOOL"; IMPERMEABILIZAÇÃO: tipo monocamada, colada, formada por uma lâmina impermeabilizante flexível tipo EVAC, composta por uma folha dupla de poliolefina termoplástica com acetato de vinil etileno, revestida numa das suas faces com papel de alumínio e pela outra face com fibras de poliéster não tecidas, de 0,8 mm de espessura e 670 g/m², fixada ao suporte em toda a sua superfície através de cimento cola melhorado C2 E, juntas com banda de reforço autocolante, e sobreposições fixadas com cimento cola melhorado C2 E S1.
Cobertura plana não acessível, ventilada, auto-protegida, tipo convencional, pendente do 1% ao 15%. FORMAÇÃO DE PENDENTES: painel cerâmico furado com ligação macho-fêmea de 80x25x3,5 cm com camada de regularização de argamassa de cimento, confeccionada em obra, dosificação 1:6, de 3 cm de espessura, acabamento afagado, sobre muretes de tijolo cerâmico furado de 30x20x9 cm, assente com argamassa de cimento, confeccionada em obra, dosificação 1:6, dispostos cada 80 cm e com 30 cm de altura média, rematados superiormente com mestras de argamassa de cimento, confeccionada em obra, dosificação 1:6; ISOLAMENTO TÉRMICO: feltro isolante de lã de rocha vulcânica, Roulrock Kraft "ROCKWOOL"; IMPERMEABILIZAÇÃO: tipo monocamada, colada, formada por uma lâmina impermeabilizante flexível tipo EVAC, composta por uma folha dupla de poliolefina termoplástica com acetato de vinil etileno, revestida numa das suas faces com papel de alumínio e pela outra face com fibras de poliéster não tecidas, de 0,8 mm de espessura e 670 g/m², fixada ao suporte em toda a sua superfície através de cimento cola melhorado C2 E, juntas com banda de reforço autocolante, e sobreposições fixadas com cimento cola melhorado C2 E S1.
Inclui: Marcação dos pontos singulares. Marcação das pendentes e traçado de rincões, larozes e juntas. Formação de pendentes com guias de rincões, laroz e juntas com mestras de tijolo. Enchimento de juntas com poliestireno expandido. Execução dos muretes. Revisão da superfície base na qual se realiza a fixação do isolamento de acordo com as exigências da técnica a utilizar. Corte, ajuste e colocação do isolamento. Execução do painel cerâmico com ligação macho-fêmea sobre os muretes. Descarga, espalhamento e nivelamento com réguas da camada de argamassa de regularização. Limpeza e preparação da superfície. Aplicação do cimento cola. Colocação da impermeabilização.
Critério de medição de projecto: Superfície medida em projecção horizontal, segundo documentação gráfica de Projecto, desde as faces interiores dos parapeitos ou muretes perimetrais que a limitam.
Critério de medição de obra: Medir-se-á, em projecção horizontal, a superfície realmente executada segundo especificações de Projecto, desde as faces interiores dos parapeitos ou muretes perimetrais que a limitam.
Critérios considerados na determinação do preço da unidade de obra: O preço não inclui a execução e a vedação das juntas nem a execução de remates nos encontros com paramentos e drenagens.

| Código | Un | Descrição | Rendimento | Preço | Importância |
|---|---|---|---|---|---|
| mt04lpt010c | Ud | Tijolo cerâmico furado duplo, para revestir, 30x20x9 cm, para utilização em alvenaria protegida (peça P), densidade 746 kg/m³, segundo NP EN 771-1. (material) | 6.000 | 0.17 | 1.02 |
| mt08aaa010a | m³ | Água. (material) | 0.012 | 1.50 | 0.02 |
| mt01arg005a | t | Areia de pedreira, para argamassa preparada em obra. (material) | 0.065 | 18.00 | 1.17 |
| mt08cem011a | kg | Cimento Portland CEM II/B-L 32,5 R, cor cinzento, em sacos, segundo NP EN 197-1. (material) | 10.000 | 0.10 | 1.00 |
| mt16pea020b | m² | Painel rígido de poliestireno expandido, segundo NP EN 13163, bordo lateral recto, de 20 mm de espessura, resistência térmica 0,55 m²°C/W, condutibilidade térmica 0,036 W/(m°C), para junta de dilatação. (material) | 0.010 | 1.34 | 0.01 |
| mt16lrw010k | m² | Feltro isolante de lã de rocha vulcânica, Roulrock Kraft "ROCKWOOL", segundo EN 13162, revestido numa das suas faces com um complexo de papel kraft com polietileno que actua como barreira de vapor, de 80 mm de espessura, resistência térmica 1,9 m²°C/W, condutibilidade térmica 0,042 W/(m°C), Euroclasse F de reacção ao fogo segundo NP EN 13501-1, densidade 23 kg/m³, calor específico 840 J/kgK e factor de resistência à difusão do vapor de água 1,3. (material) | 1.200 | 5.80 | 6.96 |
| mt04lvg020c | Ud | Painel cerâmico furado com ligação macho-fêmea, para revestir, 80x25x3 cm, com topos rectos. (material) | 5.000 | 0.39 | 1.95 |
| mt09mcr250a | kg | Cimento cola melhorado, C2 E, com tempo de colocação ampliado, segundo NP EN 12004, para a fixação de geomembranas, composto por cimentos especiais, inertes seleccionados e resinas sintéticas. (material) | 4.000 | 0.70 | 2.80 |
| mt15rev220aa | m² | Lâmina impermeabilizante flexível tipo EVAC, composta por uma folha dupla de poliolefina termoplástica com acetato de vinil etileno, revestida numa das suas faces com papel de alumínio e pela outra face com fibras de poliéster não tecidas, de 0,8 mm de espessura e 670 g/m², fornecida em rolos de 1,5 m de largura e 30 m de comprimento, segundo EN 13956. (material) | 1.100 | 13.79 | 15.17 |
| mt09mcr250b | kg | Cimento cola melhorado, C2 E S1, com tempo de colocação ampliado e grande deformabilidade, segundo NP EN 12004, para a fixação de sobreposições de geomembranas, composto por cimentos especiais, inertes seleccionados e resinas sintéticas. (material) | 0.300 | 3.00 | 0.90 |
| mt15rev221a | m | Banda de reforço autocolante de alumínio, de 10 cm de largura, fornecida em rolos de 10 m de comprimento, para lâmina impermeabilizante flexível tipo EVAC. (material) | 0.100 | 3.83 | 0.38 |
| mq06hor010 | h | Betoneira. (equipamento) | 0.028 | 1.68 | 0.05 |
| mo020 | h | Oficial de 1ª construção. (mão de obra) | 0.780 | 19.19 | 14.97 |
| mo113 | h | Operário não qualificado construção. (mão de obra) | 1.100 | 18.15 | 19.97 |
| mo054 | h | Oficial de 1ª montador de isolamentos. (mão de obra) | 0.050 | 19.73 | 0.99 |
| mo101 | h | Ajudante de montador de isolamentos. (mão de obra) | 0.050 | 18.74 | 0.94 |
| mo029 | h | Oficial de 1ª aplicador de lâminas impermeabilizantes. (mão de obra) | 0.100 | 19.19 | 1.92 |
| mo067 | h | Ajudante de aplicador de lâminas impermeabilizantes. (mão de obra) | 0.100 | 18.74 | 1.87 |
| % | % | Custos directos complementares | 2 % | 72.09 | 1.44 |
|  |  | Custos directos |  |  | 73.53 |
