# Tecto falso amovível

- Propriedade do ficheiro: CYPE INGENIEROS, S.A.
- Formato: FIEBDC-3/2002
- Moeda: EUR
- Custos indirectos: 3.00 %
- IVA: 23.00 %

## R Revestimentos

### RT Tectos falsos

#### RTF De fibras minerais

**RTF010** m² Tecto falso amovível, situado a uma altura menor de 4 m, formado por painel acústico de lã de rocha, modelo Ekla "ROCKFON", composto por módulos de 600x600x20 mm, acabamento liso em cor branca, com perfis à vista T 15.
Tecto falso amovível, situado a uma altura menor de 4 m, constituído por painel acústico autoportante de lã de rocha, modelo Ekla "ROCKFON", composto por módulos de 600x600x20 mm, com uma camada de tinta na face à vista e um véu mineral na face oposta; acabamento liso em cor branca, com canto recto, suspenso da laje com perfis à vista T 15, com sola de 15 mm de largura, de aço galvanizado, de cor branca, compreendendo perfis primários, secundários e angulares de remate, fixados ao tecto com varões e suspensões.
Inclui: Marcação dos eixos da malha modular. Nivelamento e colocação dos perfis perimetrais. Marcação dos perfis principais da malha. Sinalização dos pontos de ancoragem à laje. Nivelamento e fixação dos perfis principais e secundários da malha. Corte das placas. Colocação das placas.
Critério de medição de projecto: Superfície medida entre paramentos, segundo documentação gráfica de Projecto, sem descontar aberturas para instalações.
Critério de medição de obra: Medir-se-á a superfície realmente executada segundo especificações de Projecto, sem descontar aberturas para instalações.
Critérios considerados na determinação do preço da unidade de obra: O preço inclui a resolução de encontros e pontos singulares.

| Código | Un | Descrição | Rendimento | Preço | Importância |
|---|---|---|---|---|---|
| mt16par020aa | m² | Painel acústico autoportante de lã de rocha vulcânica, modelo Ekla "ROCKFON", de resistência térmica 0,5 m²°C/W, Euroclasse A1 de reacção ao fogo, composto por módulos de 600x600x20 mm, com uma camada de tinta na face à vista e um véu mineral na face oposta; acabamento liso em cor branca com canto recto para perfis à vista T 15. (material) | 1.020 | 11.76 | 12.00 |
| mt12fpg040cya | m | Perfil primário T 15 15x38x3700 mm, cor branca, de aço galvanizado, segundo EN 13964. (material) | 0.700 | 0.72 | 0.50 |
| mt12fpg040dua | m | Perfil secundário T 15 15x38x600 mm, cor branca, de aço galvanizado, segundo EN 13964. (material) | 1.500 | 0.72 | 1.08 |
| mt12fpg030hk | m | Perfil angular 24/24/3000 mm, cor branca, de aço galvanizado, segundo EN 13964. (material) | 0.400 | 0.49 | 0.20 |
| mt12fac020b | Ud | Varão metálico de aço galvanizado de 6 mm de diâmetro. (material) | 2.000 | 0.32 | 0.64 |
| mt12fac050 | Ud | Acessórios para a colocação de tectos falsos amovíveis. (material) | 1.000 | 1.61 | 1.61 |
| op00fre010 |  | Fresadora. | 1.000 | 0.00 | 0.00 |
| op00ato010 |  | Aparafusadora. | 1.000 | 0.00 | 0.00 |
| mo015 | h | Oficial de 1ª montador de tectos falsos. (mão de obra) | 0.222 | 17.77 | 3.94 |
| mo082 | h | Ajudante de montador de tectos falsos. (mão de obra) | 0.222 | 16.81 | 3.73 |
| % | % | Custos directos complementares | 2 % | 23.70 | 0.47 |
|  |  | Custos directos |  |  | 24.17 |
