# Barreira acústica para divisória

- Propriedade do ficheiro: CYPE INGENIEROS, S.A.
- Formato: FIEBDC-3/2002
- Moeda: EUR
- Custos indirectos: 3.00 %
- IVA: 23.00 %

**NAP100** m² Barreira acústica para divisória, instalada através do plenum, entre a laje e a divisória, formada por painel acústico autoportante de lã mineral, modelo Acoustimass "ROCKFON", composto por módulos de 1200x600x80 mm, fixada mecanicamente sobre uma estrutura suporte (não incluída neste preço).
Fornecimento e instalação de barreira acústica para divisória, através do plenum, formada por painel acústico autoportante de lã mineral, modelo Acoustimass "ROCKFON", composto por módulos de 1200x600x80 mm, revestido nas duas faces com um complexo kraft-alumínio, fixado mecanicamente sobre uma estrutura suporte (não incluída neste preço), colocado entre a laje e a divisória para melhorar o isolamento acústico lateral entre espaços. Incluindo p/p de cortes, colocação dos painéis em linhas desfasadas sobre a estrutura suporte e obturação das juntas entre painéis com fita de alumínio.
Inclui: Marcação. Corte e ajuste dos painéis. Colocação dos painéis. Obturação das juntas.
Critério de medição de projecto: Superfície medida segundo documentação gráfica de Projecto.
Critério de medição de obra: Medir-se-á a superfície realmente executada segundo especificações de Projecto.

| Código | Un | Descrição | Rendimento | Preço | Importância |
|---|---|---|---|---|---|
| mt12par120d | m² | Painel acústico autoportante de lã mineral, modelo Acoustimass "ROCKFON", composto por módulos de 1200x600x80 mm, revestido nas duas faces com um complexo kraft-alumínio, Euroclasse A2-s1, d0 de reacção ao fogo, como barreira acústica em plenums, entre a laje e a divisória. (material) | 1.050 | 47.01 | 49.36 |
| mt42con020 | m | Fita autocolante de alumínio de 50 microns de espessura e 65 mm de largura à base de resinas acrílicas, para a vedação e fixação do isolamento. (material) | 1.500 | 0.19 | 0.29 |
| mo054 | h | Oficial de 1ª montador de isolamentos. (mão de obra) | 0.506 | 17.41 | 8.81 |
| mo101 | h | Ajudante de montador de isolamentos. (mão de obra) | 0.506 | 16.45 | 8.32 |
| % | % | Custos directos complementares | 2 % | 66.78 | 1.34 |
|  |  | Custos directos |  |  | 68.12 |
