# Barreira acústica

- Propriedade do ficheiro: CYPE INGENIEROS, S.A.
- Formato: FIEBDC-3/2002
- Moeda: EUR
- Custos indirectos: 3.00 %
- IVA: 23.00 %

**UTP010** m² Barreira acústica, realizada com painéis modulares, modelo Noi Stop Green "ROCKWOOL", de 200x90x11,6 cm, com isolamento a sons de condução aérea 24 dB, segundo NP EN 1793-2, formados por núcleo de lã de rocha, colocado entre duas lâminas de aço galvanizado, revestidas com uma rede de polietileno de cor verde, fixada a uma base de betão C20/25 (X0(P); D25; S2; Cl 1,0).
Fornecimento e colocação de barreira acústica, realizada com painéis modulares, modelo Noi Stop Green "ROCKWOOL", de 200x90x11,6 cm, com isolamento a sons de condução aérea 24 dB, segundo NP EN 1793-2, formados por núcleo de lã de rocha, colocado entre duas lâminas de aço galvanizado, revestidas com uma rede de polietileno de cor verde, fixada a uma base de betão C20/25 (X0(P); D25; S2; Cl 1,0). Incluindo p/p de marcação e nivelamento de perfis, betonagem da base de apoio, execução de juntas de neopreno e limpeza final. Sem incluir a escavação.
Inclui: Execução da base de betão. Colocação e nivelamento de perfis. Instalação dos painéis por encaixe e deslizamento sobre os perfis já nivelados. Execução de juntas de neopreno. Limpeza final.
Critério de medição de projecto: Superfície medida em projecção vertical, segundo documentação gráfica de Projecto.
Critério de medição de obra: Medir-se-á, em projecção vertical, a superfície realmente executada segundo especificações de Projecto.

| Código | Un | Descrição | Rendimento | Preço | Importância |
|---|---|---|---|---|---|
| mt16lrb010Ea | m² | Painel modular para barreira acústica, modelo Noi Stop Green "ROCKWOOL", de 200x90x11,6 cm, com isolamento a sons de condução aérea 24 dB, segundo NP EN 1793-2, formado por núcleo de lã de rocha, colocado entre duas lâminas de aço galvanizado, revestidas com uma rede de polietileno de cor verde; incluindo suportes para facilitar o crescimento da vegetação e a integração paisagística. (material) | 1.050 | 120.00 | 126.00 |
| mt10hmf020fa | m³ | Betão simples C20/25 (X0(P); D25; S2; Cl 1,0), fabricado em central, segundo NP EN 206-1. (material) | 0.040 | 93.72 | 3.75 |
| mo041 | h | Oficial de 1ª construção de obra civil. (mão de obra) | 0.452 | 17.19 | 7.77 |
| mo087 | h | Ajudante de construção de obra civil. (mão de obra) | 0.452 | 16.81 | 7.60 |
| % | % | Custos directos complementares | 2 % | 145.12 | 2.90 |
|  |  | Custos directos |  |  | 148.02 |
