# Isolamento termo-acústico exterior para conduta metálica rectangular de climatização

- Propriedade do ficheiro: CYPE INGENIEROS, S.A.
- Formato: FIEBDC-3/2002
- Moeda: EUR
- Custos indirectos: 3.00 %
- IVA: 23.00 %

## N Isolamentos e impermeabilizações

### NA Isolamentos térmicos

#### NAC Condutas metálicas

**NAC010** m² Isolamento termo-acústico exterior para conduta metálica rectangular de climatização, realizado com feltro isolante de lã mineral, Fieltro 128 "ROCKWOOL", revestido numa das suas faces com um complexo de alumínio que actua como barreira de vapor, de 60 mm de espessura, resistência térmica 1,54 m²°C/W, condutibilidade térmica 0,039 W/(m°C), isolado e fixado com fita autocolante de alumínio.
Isolamento termo-acústico exterior para conduta metálica rectangular de climatização, realizado com feltro isolante de lã mineral, Fieltro 128 "ROCKWOOL", revestido numa das suas faces com um complexo de alumínio que actua como barreira de vapor, de 60 mm de espessura, resistência térmica 1,54 m²°C/W, condutibilidade térmica 0,039 W/(m°C), isolado e fixado com fita autocolante de alumínio.
Inclui: Limpeza e preparação da superfície suporte. Implantação e corte do isolamento. Colocação do isolamento. Fixação do isolamento. Vedação de juntas e ligações.
Critério de medição de projecto: Superfície medida segundo documentação gráfica de Projecto.
Critério de medição de obra: Medir-se-á a superfície realmente executada segundo especificações de Projecto.

| Código | Un | Descrição | Rendimento | Preço | Importância |
|---|---|---|---|---|---|
| mt16lrw050kf | m² | Feltro isolante de lã mineral, Fieltro 128 "ROCKWOOL", revestido numa das suas faces com um complexo de alumínio que actua como barreira de vapor, de 60 mm de espessura, resistência térmica 1,54 m²°C/W, condutibilidade térmica 0,039 W/(m°C), densidade 21 kg/m³, calor específico 840 J/kgK e factor de resistência à difusão do vapor de água 1,3, segundo EN 13162. (material) | 1.100 | 6.85 | 7.54 |
| mt42con020 | m | Fita autocolante de alumínio, de 50 microns de espessura e 65 mm de largura, à base de resinas acrílicas, para a vedação e fixação do isolamento. (material) | 1.500 | 0.19 | 0.29 |
| mo054 | h | Oficial de 1ª montador de isolamentos. (mão de obra) | 0.121 | 17.77 | 2.15 |
| mo101 | h | Ajudante de montador de isolamentos. (mão de obra) | 0.121 | 16.81 | 2.03 |
| % | % | Custos directos complementares | 2 % | 12.01 | 0.24 |
|  |  | Custos directos |  |  | 12.25 |
