# Isolamento térmico sob laje, com lãs minerais

- Propriedade do ficheiro: CYPE INGENIEROS, S.A.
- Formato: FIEBDC-3/2002
- Moeda: EUR
- Custos indirectos: 3.00 %
- IVA: 23.00 %

## N Isolamentos e impermeabilizações

### NA Isolamentos térmicos

#### NAD Lajes

**NAD010** m² Isolamento térmico sob laje, com lãs minerais.
Isolamento térmico sob laje, com painel rígido de lã de rocha vulcânica Rockfeu 520 "ROCKWOOL", segundo EN 13162, não revestido, de 40 mm de espessura, resistência térmica 1 m²°C/W, condutibilidade térmica 0,039 W/(m°C). Colocação em obra: topo a topo, com fixações mecânicas.
Inclui: Limpeza e preparação da superfície suporte. Implantação e corte do isolamento. Colocação do isolamento. Fixação do isolamento.
Critério de medição de projecto: Superfície medida segundo documentação gráfica de Projecto.
Critério de medição de obra: Medir-se-á a superfície realmente executada segundo especificações de Projecto.

| Código | Un | Descrição | Rendimento | Preço | Importância |
|---|---|---|---|---|---|
| mt16lrw030Ebu | m² | Painel rígido de lã de rocha vulcânica Rockfeu 520 "ROCKWOOL", segundo EN 13162, não revestido, de 40 mm de espessura, resistência térmica 1 m²°C/W, condutibilidade térmica 0,039 W/(m°C), Euroclasse A1 de reacção ao fogo segundo NP EN 13501-1, densidade 120 kg/m³, capacidade de absorção de água a curto prazo <=1 kg/m², calor específico 840 J/kgK e factor de resistência à difusão do vapor de água 1. (material) | 1.050 | 21.65 | 22.73 |
| mt16aaa021a | Ud | Bucha de expansão e prego de polipropileno, com aro de estanquidade, para fixação mecânica de painéis isolantes. (material) | 3.000 | 0.08 | 0.24 |
| mo054 | h | Oficial de 1ª montador de isolamentos. (mão de obra) | 0.131 | 23.31 | 3.05 |
| mo101 | h | Ajudante de montador de isolamentos. (mão de obra) | 0.131 | 22.13 | 2.90 |
| % | % | Custos directos complementares | 2 % | 28.92 | 0.58 |
|  |  | Custos directos |  |  | 29.50 |
