# Isolamento térmico pelo interior do pano exterior, em fachada dupla de alvenaria face à vista

- Propriedade do ficheiro: CYPE INGENIEROS, S.A.
- Formato: FIEBDC-3/2002
- Moeda: EUR
- Custos indirectos: 3.00 %
- IVA: 23.00 %

## N Isolamentos e impermeabilizações

### NA Isolamentos térmicos

#### NAF Fachadas e paredes meeiras

**NAF010** m² Isolamento térmico pelo interior do pano exterior, em fachada dupla de alvenaria face à vista.
Isolamento térmico pelo interior do pano exterior, em fachada dupla de alvenaria face à vista, com painel semi-rígido de lã de rocha vulcânica Fixrock Eco "ROCKWOOL", segundo EN 13162, não revestido, de 40 mm de espessura, resistência térmica 1,05 m²°C/W, condutibilidade térmica 0,037 W/(m°C). Colocação em obra: topo a topo, com argamassa cola Fixrock "GRUPO PUMA". Inclusive fita autocolante para vedação de juntas.
Inclui: Limpeza e preparação da superfície do suporte. Implantação e corte do isolamento. Aplicação da argamassa. Colocação do isolamento. Resolução de pontos singulares. Vedação de juntas e ligações.
Critério de medição de projecto: Superfície medida segundo documentação gráfica de Projecto.
Critério de medição de obra: Medir-se-á a superfície realmente executada segundo especificações de Projecto.

| Código | Un | Descrição | Rendimento | Preço | Importância |
|---|---|---|---|---|---|
| mt28mop020h | kg | Argamassa hidráulica, Fixrock "GRUPO PUMA", cor cinzento, composto de cimento de alta resistência, inertes seleccionados, aditivos e resinas sintéticas, para a fixação e o revestimento de painéis de fibra de vidro e lã de rocha em paramentos verticais, tipo GP, segundo EN 998-1. (material) | 8.000 | 0.27 | 2.16 |
| mt16lrw030ybi | m² | Painel semi-rígido de lã de rocha vulcânica Fixrock Eco "ROCKWOOL", segundo EN 13162, não revestido, de 40 mm de espessura, resistência térmica 1,05 m²°C/W, condutibilidade térmica 0,037 W/(m°C), Euroclasse A1 de reacção ao fogo segundo NP EN 13501-1, densidade 28 kg/m³, capacidade de absorção de água a curto prazo <=1 kg/m², calor específico 840 J/kgK e factor de resistência à difusão do vapor de água 1. (material) | 1.050 | 5.03 | 5.28 |
| mt16aaa030 | m | Fita autocolante para vedação de juntas. (material) | 0.440 | 0.30 | 0.13 |
| mq06pym010 | h | Misturadora-bombeadora para argamassas e gessos projectados, de 3 m³/h. (equipamento) | 0.116 | 8.52 | 0.99 |
| mo054 | h | Oficial de 1ª montador de isolamentos. (mão de obra) | 0.125 | 23.31 | 2.91 |
| mo101 | h | Ajudante de montador de isolamentos. (mão de obra) | 0.125 | 22.13 | 2.77 |
| % | % | Custos directos complementares | 2 % | 14.24 | 0.28 |
|  |  | Custos directos |  |  | 14.52 |
