# Isolamento térmico pelo interior do pano exterior, em fachada dupla de alvenaria para revestir

- Propriedade do ficheiro: CYPE INGENIEROS, S.A.
- Formato: FIEBDC-3/2002
- Moeda: EUR
- Custos indirectos: 3.00 %
- IVA: 23.00 %

## N Isolamentos e impermeabilizações

### NA Isolamentos térmicos

#### NAF Fachadas e paredes meeiras

**NAF020** m² Isolamento térmico pelo interior do pano exterior, em fachada dupla de alvenaria para revestir.
Isolamento térmico pelo interior do pano exterior, em fachada dupla de alvenaria para revestir, com painel semi-rígido de lã de rocha vulcânica Fixrock Eco "ROCKWOOL", segundo EN 13162, não revestido, de 40 mm de espessura, resistência térmica 1,05 m²°C/W, condutibilidade térmica 0,037 W/(m°C). Colocação em obra: topo a topo, com argamassa cola Fixrock "GRUPO PUMA". Inclusive fita autocolante para vedação de juntas.
Inclui: Implantação e corte do isolamento. Aplicação da argamassa. Colocação do isolamento. Resolução de pontos singulares. Vedação de juntas e ligações.
Critério de medição de projecto: Superfície medida segundo documentação gráfica de Projecto.
Critério de medição de obra: Medir-se-á a superfície realmente executada segundo especificações de Projecto.

| Código | Un | Descrição | Rendimento | Preço | Importância |
|---|---|---|---|---|---|
| mt28mop020h | kg | Argamassa hidráulica, Fixrock "GRUPO PUMA", cor cinzento, composto de cimento de alta resistência, inertes seleccionados, aditivos e resinas sintéticas, para a fixação e o revestimento de painéis de fibra de vidro e lã de rocha em paramentos verticais, tipo GP, segundo EN 998-1. (material) | 8.000 | 0.27 | 2.16 |
| mt16lrw030ybr | m² | Painel semi-rígido de lã de rocha vulcânica Fixrock Eco "ROCKWOOL", segundo EN 13162, não revestido, de 40 mm de espessura, resistência térmica 1,05 m²°C/W, condutibilidade térmica 0,037 W/(m°C), Euroclasse A1 de reacção ao fogo segundo NP EN 13501-1, densidade 28 kg/m³, capacidade de absorção de água a curto prazo <=1 kg/m², calor específico 840 J/kgK e factor de resistência à difusão do vapor de água 1. (material) | 1.050 | 5.03 | 5.28 |
| mt16aaa030 | m | Fita autocolante para vedação de juntas. (material) | 0.440 | 0.30 | 0.13 |
| mq06pym010 | h | Misturadora-bombeadora para argamassas e gessos projectados, de 3 m³/h. (equipamento) | 0.116 | 8.52 | 0.99 |
| mo054 | h | Oficial de 1ª montador de isolamentos. (mão de obra) | 0.125 | 23.31 | 2.91 |
| mo101 | h | Ajudante de montador de isolamentos. (mão de obra) | 0.125 | 22.13 | 2.77 |
| % | % | Custos directos complementares | 2 % | 14.24 | 0.28 |
|  |  | Custos directos |  |  | 14.52 |
