# Isolamento térmico pelo exterior em fachada ventilada

- Propriedade do ficheiro: CYPE INGENIEROS, S.A.
- Formato: FIEBDC-3/2002
- Moeda: EUR
- Custos indirectos: 3.00 %
- IVA: 23.00 %

## N Isolamentos e impermeabilizações

### NA Isolamentos térmicos

#### NAF Fachadas e paredes meeiras

**NAF040** m² Isolamento térmico pelo exterior em fachada ventilada, formado por painel rígido de lã de rocha vulcânica Ventirock Duo "ROCKWOOL", segundo EN 13162, não revestido de dupla densidade, de 50 mm de espessura, resistência térmica 1,45 m²°C/W, condutibilidade térmica 0,034 W/(m°C), colocado topo a topo e fixado mecanicamente.
Isolamento térmico pelo exterior em fachada ventilada, formado por painel rígido de lã de rocha vulcânica Ventirock Duo "ROCKWOOL", segundo EN 13162, não revestido de dupla densidade, de 50 mm de espessura, resistência térmica 1,45 m²°C/W, condutibilidade térmica 0,034 W/(m°C), colocado topo a topo e fixado mecanicamente.
Inclui: Limpeza e preparação da superfície do suporte. Implantação e corte do isolamento. Aplicação da cola. Colocação do isolamento. Tratamento de pontos singulares. Vedação de juntas e ligações.
Critério de medição de projecto: Superfície medida segundo documentação gráfica de Projecto.
Critério de medição de obra: Medir-se-á a superfície realmente executada segundo especificações de Projecto.

| Código | Un | Descrição | Rendimento | Preço | Importância |
|---|---|---|---|---|---|
| mt16lrw160ca | Ud | Fixação mecânica, Ejot Pin DH "ROCKWOOL", de 60 mm de comprimento, com anilha de EPS para evitar pontes térmicas pontuais na fixação do isolamento, DH "ROCKWOOL", de 90 mm de diâmetro, para painéis isolantes de lã de rocha da gama Ventirock "ROCKWOOL". (material) | 1.000 | 2.60 | 2.60 |
| mt16lrw030ddcn | m² | Painel rígido de lã de rocha vulcânica Ventirock Duo "ROCKWOOL", segundo EN 13162, não revestido de dupla densidade, de 50 mm de espessura, resistência térmica 1,45 m²°C/W, condutibilidade térmica 0,034 W/(m°C), Euroclasse A1 de reacção ao fogo segundo NP EN 13501-1, densidade 40 kg/m³, calor específico 840 J/kgK e factor de resistência à difusão do vapor de água 1. (material) | 1.050 | 11.22 | 11.78 |
| mo054 | h | Oficial de 1ª montador de isolamentos. (mão de obra) | 0.079 | 19.38 | 1.53 |
| mo101 | h | Ajudante de montador de isolamentos. (mão de obra) | 0.039 | 18.40 | 0.72 |
| % | % | Custos directos complementares | 2 % | 16.63 | 0.33 |
|  |  | Custos directos |  |  | 16.96 |
