# Isolamento termo-acústico exterior para conduta metálica circular de climatização

- Propriedade do ficheiro: CYPE INGENIEROS, S.A.
- Formato: FIEBDC-3/2002
- Moeda: EUR
- Custos indirectos: 3.00 %
- IVA: 23.00 %

**NAC010** m² Isolamento termo-acústico exterior para conduta metálica circular de climatização, realizado com feltro isolante de lã mineral, Rockwool 133 "ROCKWOOL", revestido numa das suas faces com um complexo de alumínio que actua como barreira de vapor, de 60 mm de espessura.
Fornecimento e colocação de isolamento termo-acústico exterior para conduta metálica circular de climatização, realizado com feltro isolante de lã mineral, Rockwool 133 "ROCKWOOL", revestido numa das suas faces com um complexo de alumínio que actua como barreira de vapor, de 60 mm de espessura, condutibilidade térmica 0,039 W/(m°C), isolado e fixado com fita de alumínio. Inclusive p/p de cortes.
Inclui: Preparação da superfície. Corte e colocação do isolamento. Vedação de juntas e ligações.
Critério de medição de projecto: Superfície medida segundo documentação gráfica de Projecto.
Critério de medição de obra: Medir-se-á a superfície realmente executada segundo especificações de Projecto.

| Código | Un | Descrição | Rendimento | Preço | Importância |
|---|---|---|---|---|---|
| mt16lrw050lf | m² | Feltro isolante de lã mineral, Rockwool 133 "ROCKWOOL", revestido numa das suas faces com um complexo de alumínio que actua como barreira de vapor, de 60 mm de espessura, condutibilidade térmica 0,039 W/(m°C), densidade 40 kg/m³, calor específico 840 J/kgK e factor de resistência à difusão do vapor de água 1,3, segundo EN 13162. (material) | 1.100 | 15.34 | 16.87 |
| mt42con020 | m | Fita autocolante de alumínio de 50 microns de espessura e 65 mm de largura à base de resinas acrílicas, para a vedação e fixação do isolamento. (material) | 1.500 | 0.19 | 0.29 |
| mo054 | h | Oficial de 1ª montador de isolamentos. (mão de obra) | 0.110 | 17.77 | 1.95 |
| mo101 | h | Ajudante de montador de isolamentos. (mão de obra) | 0.110 | 16.81 | 1.85 |
| % | % | Custos directos complementares | 2 % | 20.96 | 0.42 |
|  |  | Custos directos |  |  | 21.38 |
