# Isolamento acústico formado por painel semi-rígido de lã mineral Panel 231.652 "ROCKWOOL"

- Propriedade do ficheiro: CYPE INGENIEROS, S.A.
- Formato: FIEBDC-3/2002
- Moeda: EUR
- Custos indirectos: 3.00 %
- IVA: 23.00 %

**NAC020** m² Isolamento acústico formado por painel semi-rígido de lã mineral Panel 231.652 "ROCKWOOL", revestido numa das suas faces com um véu mineral preto, de 40 mm de espessura, colocado no interior das células do silenciador para condutas rectangulares.
Fornecimento e colocação de painel semi-rígido de lã mineral Panel 231.652 "ROCKWOOL", revestido numa das suas faces com um véu mineral preto, de 40 mm de espessura, resistência térmica 0 m²°C/W, condutibilidade térmica 0,036 W/(m°C), densidade 70 kg/m³, calor específico 840 J/kgK e factor de resistência à difusão do vapor de água 1,3; colocado no interior das células do silenciador para condutas rectangulares, como isolamento acústico. Incluindo p/p de cortes, adesivo e elementos de fixação no interior do silenciador.
Inclui: Preparação da superfície. Colocação do painel.
Critério de medição de projecto: Superfície medida segundo documentação gráfica de Projecto.
Critério de medição de obra: Medir-se-á a superfície realmente executada segundo especificações de Projecto.

| Código | Un | Descrição | Rendimento | Preço | Importância |
|---|---|---|---|---|---|
| mt16lrw110T | m² | Painel semi-rígido de lã mineral Panel 231.652 "ROCKWOOL", segundo EN 13162, revestido numa das suas faces com um véu mineral preto, de 40 mm de espessura, resistência térmica 0 m²°C/W, condutibilidade térmica 0,036 W/(m°C), densidade 70 kg/m³, calor específico 840 J/kgK, factor de resistência à difusão do vapor de água 1,3 e Euroclasse A1 de reacção ao fogo. (material) | 1.100 | 9.98 | 10.98 |
| mo054 | h | Oficial de 1ª montador de isolamentos. (mão de obra) | 0.163 | 17.41 | 2.84 |
| mo101 | h | Ajudante de montador de isolamentos. (mão de obra) | 0.163 | 16.45 | 2.68 |
| % | % | Custos directos complementares | 2 % | 16.50 | 0.33 |
|  |  | Custos directos |  |  | 16.83 |
