# Isolamento térmico pelo interior do pano exterior, em fachada dupla de alvenaria para revestir

- Propriedade do ficheiro: CYPE Ingenieros S.A.
- Formato: FIEBDC-3/2016
- Programa: Gerador de preços para construção civil. CYPE Ingenieros, S.A.
- Data: 30/09/2024
- Moeda: EUR
- Custos indirectos: 3 %
- IVA: 23 %

## N Isolamentos e impermeabilizações

### NA Isolamentos térmicos

#### NAF Fachadas e paredes meeiras

**NAF020** m² Isolamento térmico pelo interior do pano exterior, em fachada dupla de alvenaria para revestir.
Isolamento térmico pelo interior do pano exterior, em fachada dupla de alvenaria para revestir, com painel semi-rígido de lã de rocha vulcânica Fixrock Eco "ROCKWOOL", segundo EN 13162, não revestido, de 40 mm de espessura, resistência térmica 1,05 m²°C/W, condutibilidade térmica 0,037 W/(m°C). Colocação em obra: topo a topo, com argamassa cola Fixrock "GRUPO PUMA". Inclusive fita autocolante para vedação de juntas.
Inclui: Implantação e corte do isolamento. Aplicação da argamassa. Colocação do isolamento. Resolução de pontos singulares. Vedação de juntas e ligações.
Critério de medição de projecto: Superfície medida segundo documentação gráfica de Projecto.
Critério de medição de obra: Medir-se-á a superfície realmente executada segundo especificações de Projecto.

| Código | Un | Descrição | Rendimento | Preço | Importância |
|---|---|---|---|---|---|
| mt28mop020h | kg | Argamassa hidráulica, Fixrock "GRUPO PUMA", cor cinzento, composto de cimento de alta resistência, inertes seleccionados, aditivos e resinas sintéticas, para a fixação e o revestimento de painéis de fibra de vidro e lã de rocha em paramentos verticais, tipo GP, segundo EN 998-1. (material) | 8 | 0.27 | 2.160 |
| mt16lrw030ybr | m² | Painel semi-rígido de lã de rocha vulcânica Fixrock Eco "ROCKWOOL", segundo EN 13162, não revestido, de 40 mm de espessura, resistência térmica 1,05 m²°C/W, condutibilidade térmica 0,037 W/(m°C), Euroclasse A1 de reacção ao fogo segundo NP EN 13501-1, densidade 28 kg/m³, capacidade de absorção de água a curto prazo <=1 kg/m², calor específico 840 J/kgK e factor de resistência à difusão do vapor de água 1. (material) | 1.05 | 5.03 | 5.282 |
| mt16aaa030 | m | Fita autocolante para vedação de juntas. (material) | 0.44 | 0.3 | 0.132 |
| mq06pym010 | h | Misturadora-bombeadora para argamassas e gessos projectados, de 3 m³/h. (equipamento) | 0.116 | 8.52 | 0.988 |
| mo054 | h | Oficial de 1ª montador de isolamentos. (mão de obra) | 0.125 | 23.31 | 2.914 |
| mo101 | h | Ajudante de montador de isolamentos. (mão de obra) | 0.125 | 22.13 | 2.766 |
| % | % | Custos directos complementares | 2 % | 14.242 | 0.285 |
|  |  | Custos directos |  |  | 14.527 |

Resíduos:
- colocação: mt28mop020h; factor de resíduo 0.0198
- colocação: mt16lrw030ybr; factor de resíduo 0.06
- colocação: mt16aaa030 Fita autocolante para vedação de juntas; factor de resíduo 0.07

## Recursos

**mt28mop020h** kg Argamassa hidráulica
Dados técnicos: Custo energético 3.340 MJ; Emissão de CO2 0.250 kg; Código LER 17 01 01; Massa do elemento 1 kg; Volume 0.000667 m3

**mt16lrw030ybr** m² Painel semi-rígido de lã de rocha vulcânica Fixrock Eco "ROCKWOOL"
Dados técnicos: Custo energético 17.143 MJ; Emissão de CO2 1.034 kg; Código LER 17 06 04; Massa do elemento 1.12 kg; Volume 0.001867 m3
Resíduos:
- embalagem: re170203 Plástico. (componente de resíduo); rendimento 0.024 kg; Código LER 17 02 03; Massa do elemento 1 kg; Volume 0.001667 m3

**mt16aaa030** m Fita autocolante para vedação de juntas
Dados técnicos: Custo energético 0.339 MJ; Emissão de CO2 0.017 kg; Código LER 17 06 04; Massa do elemento 0.0025 kg; Volume 0.000004 m3
Resíduos:
- embalagem: re170203 Plástico; rendimento 0.001 kg
