# Isolamento térmico para parede dupla de fachada, de chapa perfilada de aço

- Propriedade do ficheiro: CYPE Ingenieros S.A.
- Formato: FIEBDC-3/2016
- Programa: Gerador de preços para construção civil. CYPE Ingenieros, S.A.
- Data: 30/09/2024
- Moeda: EUR
- Custos indirectos: 3 %
- IVA: 23 %

## N Isolamentos e impermeabilizações

### NA Isolamentos térmicos

#### NAF Fachadas e paredes meeiras

**NAF070** m² Isolamento térmico para parede dupla de fachada, de chapa perfilada de aço.
Isolamento térmico para parede dupla de fachada, de chapa perfilada de aço, com painel semi-rígido de lã de rocha Rockbardage Solape Simétrico "ROCKWOOL", não revestido, de 110 mm de espessura, resistência térmica 3,2 m²°C/W, condutibilidade térmica 0,034 W/(m°C), densidade 50 kg/m³, calor específico 840 J/kgK e factor de resistência à difusão do vapor de água 1, simplesmente apoiado sobre a bandeja metálica, eliminando a ponte térmica produzida na ligação das bandejas.
Inclui: Corte do isolamento. Colocação do isolamento.
Critério de medição de projecto: Superfície medida segundo documentação gráfica de Projecto.
Critério de medição de obra: Medir-se-á a superfície realmente executada segundo especificações de Projecto.

| Código | Un | Descrição | Rendimento | Preço | Importância |
|---|---|---|---|---|---|
| mt16lrw150ie | m² | Painel semi-rígido de lã de rocha Rockbardage Solape Simétrico "ROCKWOOL", segundo EN 13162, não revestido, de 110 mm de espessura, resistência térmica 3,2 m²°C/W, condutibilidade térmica 0,034 W/(m°C), Euroclasse A1 de reacção ao fogo segundo NP EN 13501-1, densidade 50 kg/m³, calor específico 840 J/kgK e factor de resistência à difusão do vapor de água 1. (material) | 1.05 | 43.82 | 46.011 |
| mo054 | h | Oficial de 1ª montador de isolamentos. (mão de obra) | 0.109 | 23.31 | 2.541 |
| mo101 | h | Ajudante de montador de isolamentos. (mão de obra) | 0.109 | 22.13 | 2.412 |
| % | % | Custos directos complementares | 2 % | 50.964 | 1.019 |
|  |  | Custos directos |  |  | 51.983 |

Resíduos:
- colocação: mt16lrw150ie; factor de resíduo 0.03

## Recursos

**mt16lrw150ie** m² Painel semi-rígido de lã de rocha Rockbardage Solape Simétrico "ROCKWOOL"
Dados técnicos: Custo energético 96.629 MJ; Emissão de CO2 4.784 kg; Código LER 17 06 04; Massa do elemento 5.5 kg; Volume 0.009167 m3
Resíduos:
- embalagem: re170203 Plástico. (componente de resíduo); rendimento 0.034 kg; Código LER 17 02 03; Massa do elemento 1 kg; Volume 0.001667 m3
