# Isolamento térmico pelo exterior em fachada ventilada

- Propriedade do ficheiro: CYPE Ingenieros S.A.
- Formato: FIEBDC-3/2016
- Programa: Gerador de preços para construção civil. CYPE Ingenieros, S.A.
- Data: 03/07/2024
- Moeda: EUR
- Custos indirectos: 3 %
- IVA: 23 %

## N Isolamentos e impermeabilizações

### NA Isolamentos térmicos

#### NAQ Fachadas ventiladas

**NAQ010** m² Isolamento térmico pelo exterior em fachada ventilada.
Isolamento térmico pelo exterior em fachada ventilada, com painel rígido de lã de rocha vulcânica Ventirock Duo "ROCKWOOL", segundo EN 13162, não revestido de dupla densidade, de 50 mm de espessura, resistência térmica 1,45 m²°C/W, condutibilidade térmica 0,034 W/(m°C). Colocação em obra: topo a topo, com fixações mecânicas.
Inclui: Implantação e corte do isolamento. Colocação do isolamento. Fixação do isolamento. Resolução de pontos singulares.
Critério de medição de projecto: Superfície medida segundo documentação gráfica de Projecto.
Critério de medição de obra: Medir-se-á a superfície realmente executada segundo especificações de Projecto.

| Código | Un | Descrição | Rendimento | Preço | Importância |
|---|---|---|---|---|---|
| mt16lrw160ca | Ud | Fixação mecânica, Ejot Pin DH "ROCKWOOL", de 60 mm de comprimento, com anilha de EPS para evitar pontes térmicas pontuais na fixação do isolamento, DH "ROCKWOOL", de 90 mm de diâmetro, para painéis isolantes de lã de rocha da gama Ventirock "ROCKWOOL". (material) | 1 | 3.76 | 3.760 |
| mt16lrw030Acn | m² | Painel rígido de lã de rocha vulcânica Ventirock Duo "ROCKWOOL", segundo EN 13162, não revestido de dupla densidade, de 50 mm de espessura, resistência térmica 1,45 m²°C/W, condutibilidade térmica 0,034 W/(m°C), Euroclasse A1 de reacção ao fogo segundo NP EN 13501-1, densidade 40 kg/m³, capacidade de absorção de água a curto prazo <=1 kg/m², calor específico 840 J/kgK e factor de resistência à difusão do vapor de água 1. (material) | 1.05 | 15.29 | 16.055 |
| mo054 | h | Oficial de 1ª montador de isolamentos. (mão de obra) | 0.079 | 23.31 | 1.841 |
| mo101 | h | Ajudante de montador de isolamentos. (mão de obra) | 0.039 | 22.13 | 0.863 |
| % | % | Custos directos complementares | 2 % | 22.519 | 0.450 |
|  |  | Custos directos |  |  | 22.969 |

Resíduos:
- colocação: mt16lrw030Acn; factor de resíduo 0.037704

## Recursos

**mt16lrw160ca** Ud Fixação mecânica
Dados técnicos: Custo energético 0.233 MJ; Emissão de CO2 0.071 kg
Resíduos:
- embalagem: re150101 Embalagens de papel e cartão. (componente de resíduo); rendimento 0.072 kg; Código LER 15 01 01; Massa do elemento 1 kg; Volume 0.001333 m3

**mt16lrw030Acn** m² Painel rígido de lã de rocha vulcânica Ventirock Duo "ROCKWOOL"
Dados técnicos: Custo energético 29.505 MJ; Emissão de CO2 1.791 kg; Código LER 17 06 04; Massa do elemento 2 kg; Volume 0.003333 m3
Resíduos:
- embalagem: re170203 Plástico. (componente de resíduo); rendimento 0.031 kg; Código LER 17 02 03; Massa do elemento 1 kg; Volume 0.001667 m3
