# Isolamento térmico pelo exterior em fachada cortina

- Propriedade do ficheiro: CYPE Ingenieros S.A.
- Formato: FIEBDC-3/2016
- Programa: Gerador de preços para construção civil. CYPE Ingenieros, S.A.
- Data: 06/06/2025
- Moeda: EUR
- Custos indirectos: 3 %
- IVA: 23 %

## N Isolamentos e impermeabilizações

### NA Isolamentos térmicos

#### NAF Fachadas e paredes meeiras

**NAF050** m² Isolamento térmico pelo exterior em fachada cortina.
Isolamento térmico pelo exterior em fachada cortina, com painel rígido de lã de rocha vulcânica Ventirock Duo "ROCKWOOL", segundo EN 13162, não revestido de dupla densidade, de 50 mm de espessura, resistência térmica 1,45 m²°C/W, condutibilidade térmica 0,034 W/(m°C). Colocação em obra: topo a topo, com fixações mecânicas. Inclusive fita autocolante para vedação de juntas.
Inclui: Limpeza e preparação da superfície do suporte. Implantação e corte do isolamento. Colocação do isolamento. Fixação do isolamento. Resolução de pontos singulares. Vedação de juntas e ligações.
Critério de medição de projecto: Superfície medida segundo documentação gráfica de Projecto.
Critério de medição de obra: Medir-se-á a superfície realmente executada segundo especificações de Projecto.

| Código | Un | Descrição | Rendimento | Preço | Importância |
|---|---|---|---|---|---|
| mt16lrw030Dck | m² | Painel rígido de lã de rocha vulcânica Ventirock Duo "ROCKWOOL", segundo EN 13162, não revestido de dupla densidade, de 50 mm de espessura, resistência térmica 1,45 m²°C/W, condutibilidade térmica 0,034 W/(m°C), Euroclasse A1 de reacção ao fogo segundo NP EN 13501-1, densidade 40 kg/m³, capacidade de absorção de água a curto prazo <=1 kg/m², calor específico 840 J/kgK e factor de resistência à difusão do vapor de água 1. (material) | 1.05 | 15.29 | 16.055 |
| mt16lrw160ca | Ud | Fixação mecânica, Ejot Pin DH "ROCKWOOL", de 60 mm de comprimento, com anilha de EPS para evitar pontes térmicas pontuais na fixação do isolamento, DH "ROCKWOOL", de 90 mm de diâmetro, para painéis isolantes de lã de rocha da gama Ventirock "ROCKWOOL". (material) | 1 | 3.76 | 3.760 |
| mt16aaa030 | m | Fita autocolante para vedação de juntas. (material) | 0.44 | 0.3 | 0.132 |
| mo054 | h | Oficial de 1ª montador de isolamentos. (mão de obra) | 0.12 | 25.32 | 3.038 |
| mo101 | h | Ajudante de montador de isolamentos. (mão de obra) | 0.12 | 24.04 | 2.885 |
| % | % | Custos directos complementares | 2 % | 25.870 | 0.517 |
|  |  | Custos directos |  |  | 26.387 |

Resíduos:
- colocação: mt16lrw030Dck; factor de resíduo 0.037704
- colocação: mt16aaa030 Fita autocolante para vedação de juntas; factor de resíduo 0.07

## Recursos

**mt16lrw030Dck** m² Painel rígido de lã de rocha vulcânica Ventirock Duo "ROCKWOOL"
Dados técnicos: Custo energético 29.505 MJ; Emissão de CO2 1.791 kg; Código LER 17 06 04; Massa do elemento 2 kg; Volume 0.003333 m3
Resíduos:
- embalagem: re170203 Plástico. (componente de resíduo); rendimento 0.031 kg; Código LER 17 02 03; Massa do elemento 1 kg; Volume 0.001667 m3

**mt16lrw160ca** Ud Fixação mecânica
Dados técnicos: Custo energético 0.233 MJ; Emissão de CO2 0.071 kg
Resíduos:
- embalagem: re150101 Embalagens de papel e cartão. (componente de resíduo); rendimento 0.072 kg; Código LER 15 01 01; Massa do elemento 1 kg; Volume 0.001333 m3

**mt16aaa030** m Fita autocolante para vedação de juntas
Dados técnicos: Custo energético 0.339 MJ; Emissão de CO2 0.017 kg; Código LER 17 06 04; Massa do elemento 0.0025 kg; Volume 0.000004 m3
Resíduos:
- embalagem: re170203 Plástico; rendimento 0.001 kg
