# Isolamento sonoro a sons de condução aérea, em parede de placas, com painéis entre montantes e complexos multicamada entre placas

- Propriedade do ficheiro: CYPE Ingenieros S.A.
- Formato: FIEBDC-3/2016
- Programa: Gerador de preços para construção civil. CYPE Ingenieros, S.A.
- Data: 06/06/2025
- Moeda: EUR
- Custos indirectos: 3 %
- IVA: 23 %

## N Isolamentos e impermeabilizações

### NB Isolamentos sonoros

#### NBP Divisões

**NBP020** m² Isolamento sonoro a sons de condução aérea, em parede de placas, com painéis entre montantes e complexos multicamada entre placas.
Isolamento sonoro a sons de condução aérea, em parede de placas, realizado com painel semi-rígido de lã de rocha vulcânica Sonorock Plus "ROCKWOOL", segundo EN 13162, não revestido, de 80 mm de espessura, resistência térmica 2,4 m²°C/W, condutibilidade térmica 0,033 W/(m°C), colocado entre os montantes da estrutura portante; e complexo multicamada, de 6,4 mm de espessura, formado por duas lâminas de espuma de polietileno reticulado, de 3 mm de espessura cada uma, e uma lâmina de chumbo de 0,35 mm de espessura intercalada entre ambas, aderido entre as placas com cola.
Inclui: Corte do isolamento a colocar entre os montantes. Colocação do isolamento entre os montantes. Corte do isolamento a colocar sobre a placa. Aplicação da cola. Colocação do isolamento na placa já montada. Resolução de pontos singulares.
Critério de medição de projecto: Superfície medida segundo documentação gráfica de Projecto.
Critério de medição de obra: Medir-se-á a superfície realmente executada segundo especificações de Projecto.

| Código | Un | Descrição | Rendimento | Preço | Importância |
|---|---|---|---|---|---|
| mt16lrw030Ffl | m² | Painel semi-rígido de lã de rocha vulcânica Sonorock Plus "ROCKWOOL", segundo EN 13162, não revestido, de 80 mm de espessura, resistência térmica 2,4 m²°C/W, condutibilidade térmica 0,033 W/(m°C), Euroclasse A1 de reacção ao fogo segundo NP EN 13501-1, densidade 50 kg/m³, capacidade de absorção de água a curto prazo <=1 kg/m², calor específico 840 J/kgK e factor de resistência à difusão do vapor de água 1. (material) | 1.05 | 17.43 | 18.302 |
| mt16ppt025i | m² | Complexo multicamada, de 6,4 mm de espessura, formado por duas lâminas de espuma de polietileno reticulado, de 3 mm de espessura cada uma, e uma lâmina de chumbo de 0,35 mm de espessura intercalada entre ambas; com 24,5 dB de índice global de redução sonora, Rw, segundo EN ISO 10140-2. (material) | 2.1 | 33.47 | 70.287 |
| mt16npg031 | kg | Cola. (material) | 0.3 | 7.76 | 2.328 |
| mo054 | h | Oficial de 1ª montador de isolamentos. (mão de obra) | 0.2 | 25.32 | 5.064 |
| mo101 | h | Ajudante de montador de isolamentos. (mão de obra) | 0.2 | 24.04 | 4.808 |
| % | % | Custos directos complementares | 2 % | 100.789 | 2.016 |
|  |  | Custos directos |  |  | 102.805 |

Resíduos:
- colocação: mt16lrw030Ffl; factor de resíduo 0.032568
- colocação: mt16ppt025i; factor de resíduo 0.03
- colocação: mt16npg031 Cola; factor de resíduo 0.035

## Recursos

**mt16lrw030Ffl** m² Painel semi-rígido de lã de rocha vulcânica Sonorock Plus "ROCKWOOL"
Dados técnicos: Custo energético 56.131 MJ; Emissão de CO2 3.439 kg; Código LER 17 06 04; Massa do elemento 4 kg; Volume 0.006667 m3
Resíduos:
- embalagem: re170203 Plástico. (componente de resíduo); rendimento 0.033 kg; Código LER 17 02 03; Massa do elemento 1 kg; Volume 0.001667 m3

**mt16ppt025i** m² Complexo multicamada
Dados técnicos: Custo energético 487.516 MJ; Emissão de CO2 8.166 kg; Código LER 17 06 04; Massa do elemento 4.38 kg; Volume 0.0073 m3
Resíduos:
- embalagem: re170203 Plástico; rendimento 0.034 kg

**mt16npg031** kg Cola
Dados técnicos: Custo energético 57.585 MJ; Emissão de CO2 0.739 kg; Código LER 17 03 02; Massa do elemento 1 kg; Volume 0.001 m3
Resíduos:
- embalagem: re170203 Plástico; rendimento 0.056 kg
