# Cobertura plana não acessível, ventilada, auto-protegida, tipo convencional. Impermeabilização com lâminas de poliolefinas, tipo monocamada

- Propriedade do ficheiro: CYPE Ingenieros S.A.
- Formato: FIEBDC-3/2016
- Programa: Gerador de preços para construção civil. CYPE Ingenieros, S.A.
- Data: 28/03/2024
- Moeda: EUR
- Custos indirectos: 3 %
- IVA: 23 %

## Q Coberturas

### QE Planas não acessíveis, ventiladas

#### QEA Auto-protegidas

**QEA030** m² Cobertura plana não acessível, ventilada, auto-protegida, tipo convencional. Impermeabilização com lâminas de poliolefinas, tipo monocamada.
Cobertura plana não acessível, ventilada, auto-protegida, tipo convencional, pendente do 1% ao 15%. FORMAÇÃO DE PENDENTES: painel cerâmico furado com encaixe macho-fêmea de 80x25x3,5 cm com camada de regularização de argamassa de cimento, confeccionada em obra, dosificação 1:6, de 3 cm de espessura, acabamento afagado, sobre muretes de tijolo cerâmico furado de 30x20x9 cm, assente com argamassa de cimento, confeccionada em obra, dosificação 1:6, dispostos cada 80 cm e com 30 cm de altura média, rematados superiormente com mestras de argamassa de cimento, confeccionada em obra, dosificação 1:6; ISOLAMENTO TÉRMICO: feltro isolante de lã de rocha vulcânica, Roulrock Kraft "ROCKWOOL"; IMPERMEABILIZAÇÃO: tipo monocamada, colada, formada por uma lâmina impermeabilizante flexível tipo EVAC, composta por uma folha dupla de poliolefina termoplástica com acetato de vinil etileno, revestida numa das suas faces com papel de alumínio e pela outra face com fibras de poliéster não tecidas, de 0,8 mm de espessura e 670 g/m², fixada ao suporte em toda a sua superfície através de cimento cola melhorado C2 E, juntas com banda de reforço autocolante, e sobreposições fixadas com cimento cola melhorado C2 E S1.
Critérios considerados na determinação do preço da unidade de obra: O preço não inclui a execução e a vedação das juntas nem a execução de remates nos encontros com paramentos e drenagens.
Inclui: Marcação dos pontos singulares. Marcação das pendentes e traçado de rincões, larozes e juntas. Formação de pendentes com guias de rincões, laroz e juntas com mestras de tijolo. Enchimento de juntas com poliestireno expandido. Execução dos muretes. Revisão da superfície base na qual se realiza a fixação do isolamento de acordo com as exigências da técnica a utilizar. Corte, ajuste e colocação do isolamento. Execução do painel cerâmico com encaixe macho-fêmea sobre os muretes. Descarga, espalhamento e nivelamento com réguas da camada de argamassa de regularização. Limpeza e preparação da superfície. Aplicação do cimento cola. Colocação da impermeabilização.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 6 | 0.29 | 1.740 |
| mt08aaa010a | m³ | Água. (material) | 0.012 | 1.5 | 0.018 |
| mt01arg005a | t | Areia de pedreira, para argamassa preparada em obra. (material) | 0.065 | 18 | 1.170 |
| mt08cem011a | kg | Cimento Portland CEM II/B-L 32,5 R, cor cinzento, em sacos, segundo NP EN 197-1. (material) | 10 | 0.1 | 1.000 |
| mt16pea020b | m² | Painel rígido de poliestireno expandido, segundo NP EN 13163, bordo lateral recto, de 20 mm de espessura, resistência térmica 0,55 m²°C/W, condutibilidade térmica 0,036 W/(m°C), para junta de dilatação. (material) | 0.01 | 1.34 | 0.013 |
| mt16lrw010k | m² | Feltro isolante de lã de rocha vulcânica, Roulrock Kraft "ROCKWOOL", segundo EN 13162, revestido numa das suas faces com um complexo de papel kraft com polietileno que actua como barreira de vapor, de 80 mm de espessura, resistência térmica 1,9 m²°C/W, condutibilidade térmica 0,042 W/(m°C), Euroclasse F de reacção ao fogo segundo NP EN 13501-1, densidade 23 kg/m³, capacidade de absorção de água a curto prazo <=1 kg/m², calor específico 840 J/kgK e factor de resistência à difusão do vapor de água 1,3. (material) | 1.2 | 8.96 | 10.752 |
| mt04lvg020c | Ud | Painel cerâmico furado com encaixe macho-fêmea, para revestir, 80x25x3 cm, com topos rectos. (material) | 5 | 0.39 | 1.950 |
| mt09mcr250a | kg | Cimento cola melhorado, C2 E, com tempo de colocação ampliado, segundo NP EN 12004, para a fixação de geomembranas, composto por cimentos especiais, inertes seleccionados e resinas sintéticas. (material) | 4 | 0.7 | 2.800 |
| mt15rev220a | m² | Lâmina impermeabilizante flexível tipo EVAC, composta por uma folha dupla de poliolefina termoplástica com acetato de vinil etileno, revestida numa das suas faces com papel de alumínio e pela outra face com fibras de poliéster não tecidas, de 0,8 mm de espessura e 670 g/m², fornecida em rolos de 1,5 m de largura e 30 m de comprimento, segundo EN 13956. (material) | 1.1 | 13.79 | 15.169 |
| mt09mcr250b | kg | Cimento cola melhorado, C2 E S1, com tempo de colocação ampliado e grande deformabilidade, segundo NP EN 12004, para a fixação de sobreposições de geomembranas, composto por cimentos especiais, inertes seleccionados e resinas sintéticas. (material) | 0.3 | 3 | 0.900 |
| mt15rev221a | m | Banda de reforço autocolante de alumínio, de 10 cm de largura, fornecida em rolos de 10 m de comprimento, para lâmina impermeabilizante flexível tipo EVAC. (material) | 0.1 | 4.6 | 0.460 |
| mq06hor010 | h | Betoneira eléctrica com uma capacidade de amassadura de 160 l. (equipamento) | 0.028 | 3.45 | 0.097 |
| mo020 | h | Oficial de 1ª construção. (mão de obra) | 0.78 | 22.68 | 17.690 |
| mo113 | h | Operário não qualificado construção. (mão de obra) | 1.1 | 21.45 | 23.595 |
| mo054 | h | Oficial de 1ª montador de isolamentos. (mão de obra) | 0.05 | 23.31 | 1.166 |
| mo101 | h | Ajudante de montador de isolamentos. (mão de obra) | 0.05 | 22.13 | 1.107 |
| mo029 | h | Oficial de 1ª aplicador de lâminas impermeabilizantes. (mão de obra) | 0.1 | 22.68 | 2.268 |
| mo067 | h | Ajudante de aplicador de lâminas impermeabilizantes. (mão de obra) | 0.1 | 22.13 | 2.213 |
| % | % | Custos directos complementares | 2 % | 84.108 | 1.682 |
|  |  | Custos directos |  |  | 85.790 |

Resíduos:
- colocação: mt04lpt010c; factor de resíduo 0.0516306
- colocação: mt01arg005a Areia de pedreira, para argamassa preparada em obra; factor de resíduo 0.00501329
- colocação: mt08cem011a Cimento Portland CEM II/B-L 32,5 R, cor cinzento, em sacos, segundo NP EN 197-1; factor de resíduo 0.01512
- colocação: mt16pea020b; factor de resíduo 0.048
- colocação: mt16lrw010k; factor de resíduo 0.0528962
- colocação: mt04lvg020c Painel cerâmico furado com encaixe macho-fêmea, para revestir, 80x25x3 cm, com topos rectos; factor de resíduo 0.0462
- colocação: mt09mcr250a; factor de resíduo 0.07
- colocação: mt15rev220a; factor de resíduo 0.035
- colocação: mt09mcr250b; factor de resíduo 0.056132
- colocação: mt15rev221a; factor de resíduo 0.048

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt16pea020b** m² Painel rígido de poliestireno expandido
Dados técnicos: Custo energético 57.501 MJ; Emissão de CO2 1.999 kg; Código LER 17 06 04; Massa do elemento 0.6 kg; Volume 0.001 m3
Resíduos:
- embalagem: re170203 Plástico; rendimento 0.024 kg

**mt16lrw010k** m² Feltro isolante de lã de rocha vulcânica
Dados técnicos: Custo energético 33.779 MJ; Emissão de CO2 1.672 kg; Código LER 17 06 04; Massa do elemento 1.84 kg; Volume 0.003067 m3
Resíduos:
- embalagem: re170203 Plástico; rendimento 0.026 kg

**mt04lvg020c** Ud Painel cerâmico furado com encaixe macho-fêmea, para revestir, 80x25x3 cm, com topos rectos
Dados técnicos: Custo energético 19.750 MJ; Emissão de CO2 1.265 kg; Código LER 17 01 03; Massa do elemento 6 kg; Volume 0.0048 m3
Resíduos:
- embalagem: re170201 Madeira; rendimento 0.005 kg
- embalagem: re170203 Plástico; rendimento 0.003 kg

**mt09mcr250a** kg Cimento cola melhorado
Dados técnicos: Custo energético 3.871 MJ; Emissão de CO2 0.344 kg; Código LER 17 09 04; Massa do elemento 1 kg; Volume 0.000667 m3
Resíduos:
- embalagem: re170203 Plástico; rendimento 0.003 kg

**mt15rev220a** m² Lâmina impermeabilizante flexível tipo EVAC
Dados técnicos: Custo energético 71.691 MJ; Emissão de CO2 3.559 kg; Código LER 17 02 03; Massa do elemento 0.67 kg; Volume 0.001117 m3
Resíduos:
- embalagem: re170203 Plástico; rendimento 0.07 kg

**mt09mcr250b** kg Cimento cola melhorado
Dados técnicos: Custo energético 3.871 MJ; Emissão de CO2 0.344 kg; Código LER 17 09 04; Massa do elemento 1 kg; Volume 0.000667 m3
Resíduos:
- embalagem: re170203 Plástico; rendimento 0.003 kg

**mt15rev221a** m Banda de reforço autocolante de alumínio
Dados técnicos: Custo energético 7.985 MJ; Emissão de CO2 0.576 kg; Código LER 17 04 02; Massa do elemento 0.067 kg; Volume 0.000045 m3
Resíduos:
- embalagem: re170203 Plástico; rendimento 0.005 kg
