# Parede de placas de argila

- Propriedade do ficheiro: CYPE INGENIEROS, S.A.
- Formato: FIEBDC-3/2002
- Moeda: EUR
- Custos indirectos: 3.00 %
- IVA: 23.00 %

## F Fachadas, divisões e protecções

### FB Paredes divisórias de placas

#### FBA De placas de argila

**FBA005** m² Parede de placas de argila.
Parede simples de placas de argila (20+50+20)/400 (50) (2 standard), de 70 mm de espessura total, formada por uma estrutura simples de perfis de chapa de aço galvanizado de 50 mm de largura, à base de montantes (elementos verticais) separados 400 mm entre si, com disposição normal "N" e canais (elementos horizontais), à qual aparafusam-se duas placas no total (uma placa tipo standard em cada face, de 20 mm de espessura cada placa). Inclusive fita acústica; fixações para a ancoragem de canais e montantes metálicos; parafusos para a fixação das placas; malha de fibras de juta e argamassa natural de argila sem aditivos, para regularização de superfícies.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas. Preparação da argamassa. Aplicação da argamassa.
Critério de medição de projecto: Superfície medida segundo documentação gráfica de Projecto, sem duplicar esquinas nem encontros.
Critério de medição de obra: Medir-se-á a superfície realmente executada segundo especificações de Projecto, sem duplicar esquinas nem encontros.

| Código | Un | Descrição | Rendimento | Preço | Importância |
|---|---|---|---|---|---|
| mt12psg041b | m | Banda autocolante dessolidarizante de espuma de poliuretano de células fechadas, de 3,2 mm de espessura e 50 mm de largura, resistência térmica 0,10 m²°C/W, condutibilidade térmica 0,032 W/(m°C). (material) | 0.800 | 0.24 | 0.19 |
| mt12psg070i | m | Canal de perfil de aço galvanizado de 50 mm de largura, segundo EN 14195. (material) | 0.800 | 2.71 | 2.17 |
| mt12psg060i | m | Montante de perfil de aço galvanizado de 50 mm de largura, segundo EN 14195. (material) | 3.000 | 3.22 | 9.66 |
| mt12psg220 | Ud | Fixação composta por bucha e parafuso 5x27. (material) | 2.000 | 0.06 | 0.12 |
| mt12ply010a | m² | Placa de argila com fibras vegetais, de 20 mm de espessura, 600 mm de largura e 1200 mm de comprimento, reforçada com malha de juta em ambas as faces, Euroclasse A2-s1, d0 de reacção ao fogo, segundo NP EN 13501-1, com acessórios de fixação. (material) | 2.040 | 26.77 | 54.61 |
| mt12psg081d | Ud | Parafuso autoperfurante 3,5x35 mm. (material) | 36.000 | 0.01 | 0.36 |
| mt28mca005a | m² | Malha de fibras de juta engomada com amido de milho, de 135 g/m² de massa superficial. (material) | 0.260 | 2.57 | 0.67 |
| mt28mca015a | kg | Argamassa natural de argila sem aditivos, composta por inertes seleccionados com granulometria até 3 mm de diâmetro, densidade 1800 kg/m³, resistência à compressão 1,9 N/mm², fornecida em sacos, para regularização de superfícies. (material) | 8.400 | 0.19 | 1.60 |
| op00ato010 |  | Aparafusadora. | 1.000 | 0.00 | 0.00 |
| op00fre010 |  | Fresadora. | 1.000 | 0.00 | 0.00 |
| mo053 | h | Oficial de 1ª montador de pré-fabricados interiores. (mão de obra) | 0.358 | 25.32 | 9.06 |
| mo100 | h | Ajudante de montador de pré-fabricados interiores. (mão de obra) | 0.358 | 24.04 | 8.61 |
| % | % | Custos directos complementares | 2 % | 87.05 | 1.74 |
|  |  | Custos directos |  |  | 88.79 |
